# PV
Angebotsaufforderung (GAEB 90, DA83)
Währung: EUR

## Bischof-Franz-Wolf 18+20 PVA
Datum: 17.03.25

### Bereich 01 Vorbemerkungen

*Hinweis*
A) ALLGEMEINE VORBEMERKUNGEN
=======================================================
==========

A1) ALLGEMEINES

Dem Leistungsverzeichnis liegen die "Zusätzliche
Vertragsbedingungen für die Ausführung von
Bauleistungen (Z-VOB/B)" der Covivio Immobilien GmbH in
der aktuellen Fassung zugrunde.

Für sich auf dieses Leistungsverzeichnis beziehende
Beauftragungen gelten die Vertragsbedingungen in jedem
Einzelfall als vereinbart. Sofern zukünftig als Ersatz
für die aktuell gültigen Z-VOB/B mit dem Auftragnehmer
(AN) neue Z-VOB/B vereinbart werden, gelten für nach
Gültigkeitsbeginn die neuen Z-VOB/B beauftragte
Leistungen ausschließlich die neuen Z-VOB/B.

Für nach diesem Einheitspreisabkommen ausgeführte
Leistungen gelten, ergänzend zur den jeweiligen
Leistungsbeschreibungen der einzelnen Positionen, bei
evtl. Widersprüchen in nachfolgend genannter
Reihenfolge, folgende Bedingungen:

1. diese ""Allgemeine Vorbemerkungen"" (A),
2. die sich anschließenden ""Allgemeine technische
Vorbemerkungen"" (B),
3. die sich anschließenden ""Besondere technische
Vorbemerkungen"" (für dieses Gewerk) (C),
4. die ""Zusätzliche Vertragsbedingungen für die
Ausführung von Bauleistungen Z-VOB/B"",
5. Baustellenordnung der Covivio Immobilien GmbH in der
jeweils gültigen Fassung.

Mit erhalt der Bestellung erklärt der Auftragnehmer,
dass von ihm sämtliche gesetzlichen, behördlichen und
berufgenossenschaftlichen Auflagen erfüllt werden, die
zur Ausführung der Leistungen erforderlich sind.

Es dürfen nur solche Materialien verwendet werden, über
die der Auftragnehmer das uneingeschränkte
Eigentumsrecht besitzt und die vollkommen frei von
Rechten Dritter sind.

Für die Ausführung der Arbeiten ist Fachpersonal in
ausreichender Zahl einzusetzen.
Hierbei ist darauf zu achten, dass für die Ausführung
sämtlicher Arbeiten unsere Baustellenordnung in der
jeweils gültigen Fassung zu beachten ist, die dem
ausführenden Fachpersonal in geeigneter Form zur
Kenntnis zu geben ist.

Der Einsatz von Subunternehmern ist lediglich in
schriftlicher Absprache mit dem Auftraggeber erlaubt.

A2) KUNDENDIENST

Die Arbeiten werden z. T. in bewohnten Häusern
ausgeführt.

Der Auftraggeber (AG) erwartet vom AN tatkräftige
Unterstützung bei den Bemühungen, berechtigten
Mieterwünschen zu entsprechen. Dazu gehören
insbesondere folgende Verpflichtungen:

1) Alle Handwerker/Mitarbeiter des AN haben die
Verpflichtung, Kunden (Mietern) höflich und hilfsbereit
zu begegnen. In Gesprächen mit den Mietern ist das
Bemühen von Covivio Immobilien, um einen verbesserten
Kundendienst herauszustellen.

2) Die Mieter sind rechtzeitig vor Durchführung der
Reparaturarbeiten zu verständigen, ggf. durch Aushang
im Treppenhaus oder auch individuelle
Terminvereinbarung mit dem einzelnen Mieter.

3) Reparaturen sind sofort, spätestens innerhalb von 2
Arbeitstagen nach Beauftragung, durchzuführen. Sofern
die Frist aus Gründen, die der AN nicht zu vertreten
hat, nicht einzuhalten ist, ist der AG unverzüglich zu
unterrichten.

4) Möbel und sonstiges Mietereigentum, Bodenflächen und
angrenzende Bauteile etc. im Bereich der auszuführenden
Arbeiten sind durch Folie, evtl. Schaltafeln oder
Ähnliches zu schützen.

A3) PREISE

Soweit und sobald Überschreitungen absehbar sind, ist
hierüber der Abteilung Einkauf des AG ein schriftliches
Angebot einzureichen und eine gesonderte Vereinbarung
zu treffen.

In den Einheitspreisen sind sämtliche Kosten, wie
Lohn-, Material- und Nebenkosten enthalten,
insbesondere auch:

1) Koordination / Terminabsprache(n) mit dem(den)
Mieter(n) / Kundenbetreuer(n) / Bauleiter(n)

2) sämtliche Fahrt- und Transportkosten,

3) sämtliche tariflichen Zulagen wie z.B. Schmutz- und
Staubzulagen, Zulagen für ekelerregende
Arbeiten etc.,

4) die Gestellung, Vorhaltung und spurlose Entfernung
aller erforderlichen Gerüste und Absperrungen (ggf.
auch Warnschilder) bis zu einer Höhe der Arbeitsbühne
von 2 m; die Mitbenutzung der Gerüste ist allen mit
Reparaturarbeiten beschäftigten Firmen kostenlos zu
gestatten,

5) Befestigungsmittel aller Art; Hilfsstoffe wie Nägel,
Bindedraht und Kleinmaterial sowie alle Baustoffe, die
zur kompletten Erstellung der Leistung erforderlich
sind,

6) die Abdeckung von Einrichtungsgegenständen zum
Schutz vor Beschädigung und Verschmutzung

7) das, ggf. tägliche, Säubern der Arbeitsstelle;
hierzu gehört auch die Beseitigung von Verunreinigungen
des Treppenhauses und/oder der Hauszuwegungen,

8) der Ausbau und Abtransport sowie die ordnungsgemäße
Entsorgung, einschließlich Kippgebühren, sämtlichen
Bauschutts und aller alter, schadhafter Teile. Teile,
für die sich der AG eine generelle oder
einzelfallbezogene Prüfung vorbehalten hat, sind bis zu
diesem Zeitpunkt, längstens jedoch für die Dauer von 10
Wochen, vom AN vorzuhalten und dürfen erst danach
entsorgt werden.

9) Alle weiteren Nebenleistungen, die zur Erfüllung der
in den Leistungspositionen beschriebenen
Hauptleistungen, unter Beachtung aller einschlägigen
Vorschriften, erforderlich sind, im EPA aber nicht
gesondert aufgeführt sind.

Erforderliche Leistungen, die in den nachfolgenden
Leistungspositionen nicht enthalten sind, sind als
Nachtrag dem zuständigen Bauleiter vor Ausführung zur
Genehmigung aufzugeben. Die Preise für derartige
Zusatzleistungen sind auf der Kalkulationsbasis des
Leistungsverzeichnisses zu kalkulieren. Diese
Positionen sind so ausreichend und umfassend zu
beschreiben, dass sowohl eine sachlich-fachliche als
auch eine kalkulatorische Nachprüfung durch den
Auftraggeber gewährleistet ist, hierzu gehört
insbesondere die Angabe der verfahrenen Stunden.

Die Einheitspreise sind Nettopreise. Sie gelten
zuzüglich der zum jeweiligen
Leistungserbringungszeitpunkt gültigen Mehrwertsteuer.

A4) ABRECHNUNG

Maßgebend für die Abrechnung ist das nach
Fertigstellung der Arbeiten durch den Auftragnehmer zu
nehmende Aufmaß, sowie die Bestätigung des zuständigen
Bauleiters, dass die Leistungen durchgeführt wurden.

Das testierte Aufmaß bzw. die Bestätigung ist vom
Auftragnehmer mit der Schlussrechnung einzureichen.

Der Auftraggeber ist berechtigt, jederzeit ein
gemeinsames Aufmaß zu verlangen.

A5) Nachhaltigkeit

Als eines der führenden Wohnungsunternehmen sehen wir
uns mit unseren Partnern in der Verantwortung im Thema
Nachhaltigkeit: Es ist unsere Pflicht,
Wirtschaftlichkeit, Umweltverträglichkeit und
Lebensqualität miteinander in Einklang zu bringen. Dazu
gehört selbstverständlich auch, das Klima zu schützen,
Ressourcen effizient zu nutzen und den Menschen ein
angenehmes Lebensumfeld zu gestalten. Dazu möchten wir
beitragen mit unserem Denken und Handeln, mit den
verwendeten Produkten und Lösungen.
Dabei geben wir innerhalb unseres
Leistungsverzeichnisses dementsprechend
umweltverträgliche Produkte als Standard vor und
verweisen auf die sachgemäße Handhabung und Entsorgung
im Rahmen der von uns beauftragten Arbeiten.

A6) SONSTIGES

Die in diesen Bedingungen festgelegten Pflichten hat
der AN jedem Dritten aufzuerlegen, dessen er sich zur
Erfüllung dieser Pflichten bedient.

Das Leistungsverzeichnis darf weder ganz noch teilweise
in irgendeiner Form Dritten entgeltlich oder
unentgeltlich zugänglich gemacht werden.

*Hinweis*
B)  ALLGEMEINE TECHNISCHE VORBEMERKUNGEN
=======================================================

B1) ALLGEMEINES

Für Lieferung und Ausführung gelten neben dem
Leistungsverzeichnis:

1. die neuesten DIN-Vorschriften, VDE- und
VDI-Richtlinien

2. die Vorschriften der zuständigen Behörden (z.B.
Bauaufsicht, Gewerbeaufsicht, Brandverhütung, TÜV,
Berufsgenossenschaften und Versorgungsbetriebe,

3. die Bestimmungen der Gerüstbauordnung

4. Die Festlegungen des jeweiligen
Werkstoffherstellers. Die Werkstoffe müssen den
geforderten Bedingungen der Leistungsbeschreibung
entsprechen.

B2) FACHSPEZIFISCHE NACHWEISE

Fachspezifische Nachweise, z. B. für den Umgang mit
Asbest, PAK, und dergleichen, sind auf Anforderung des
(AG) jederzeit und umgehend zu erbringen.

Bei wesentlichen Änderungen z. B. Ausscheiden eines
befähigten Mitarbeiters oder Auslaufen eines
befristeten Nachweises (z. B. Schweißnachweis) ist der
AN verpflichtet, dies unverzüglich beim (AG)
schriftlich anzuzeigen und ggf. angebotene Aufträge
abzulehnen. Ebenso sind die jeweils gültigen
Unfallverhütungsvorschriften zu beachten und unbedingt
einzuhalten.

B3) GEBÄUDESCHÄDEN

Falls dem Auftragnehmer bei der Durchführung der
Arbeiten weitere Gebäudeschäden bekannt werden (auch an
anderen Gewerken), so hat er den zuständigen Bauleiter
des Auftraggebers hierüber umgehend zu unterrichten.

B4) LAGER- UND ABSTELLFLÄCHEN

Die Errichtung von Lager- und Arbeitsplätzen ist mit
der jeweiligen Bauleitung vorher abzustimmen.

Baustoffe und Bauteile dürfen nicht in den
Treppenhäusern und/oder auf anderen Verkehrsflächen
gelagert werden.

Bauschutt darf grundsätzlich nicht im Gebäude gelagert
werden.

B5) BEDINGUNGEN FÜR DIE ENTSORGUNG VON ABFÄLLEN

Der Auftragnehmer ist verpflichtet, die beim
Auftraggeber anfallenden Abfälle ordnungsgemäß und
sofort zu entsorgen. Zu diesem Zweck hat er die
einschlägigen Gesetze, Verordnungen und sonstigen
öffentlich-rechtlichen Vorschriften z. B. das
Kreislaufwirtschafts- und Abfallgesetz - einzuhalten.
Eine Zwischenlagerung von Abfällen ist nicht gestattet.

Sollten die für den Transport und die Entsorgung
erforderlichen Genehmigungen erlöschen, ist dies dem
Auftraggeber unverzüglich schriftlich mitzuteilen. Mit
Übernahme der Abfälle durch den Auftragnehmer gehen
Eigentum, Gefahr, Verkehrssicherungspflicht und
öffentlich-rechtliche Verantwortung auf diesen über.

Der Auftraggeber behält sich vor, zu prüfen, ob der
Auftragnehmer seinen Pflichten nachgekommen ist. Hierzu
kann der Auftraggeber Einsicht nehmen in die vom
Auftragnehmer nach öffentlich-rechtlichen Vorschriften
zu führenden Nachweisbücher und in den
Genehmigungsbescheid der angefahrenen
Abfallentsorgungsanlage, dessen Vorlage der
Auftragnehmer zu bewirken hat.

Der Auftragnehmer hat zur Abdeckung aller - sowohl
seiner als auch die des Auftraggebers sich aus der
Abfallbeseitigung ergebenden Haftungsrisiken unter
Einschluss des Gewässerschäden-Haftungsrisikos - auf
seine Kosten eine Haftpflichtversicherung in
ausreichender Höhe für Personen-, Sach- und
Vermögensschäden abzuschließen und dem Auftraggeber den
Abschluss auf Verlangen nachzuweisen. Diese Regelung
lässt die Haftung des Auftragnehmers unberührt.

B6) BAUSTOFFE UND EINBAUTEILE

Sämtliche Baustoffe und Einbauteile müssen hinsichtlich
ihrer Art und ihrer Verarbeitung den bei Ausführung
aktuellen DIN-Vorschriften und sonstigen anerkannten
bautechnischen Richtlinien entsprechen. In der Regel
sind gütegeschützte Baustoffe und Einbauteile zu
verwenden. Der Auftraggeber kann einen Gütenachweis für
diese Materialien verlangen. Wenn nicht gütegeschützte
Baustoffe oder Einbauteile angeboten oder eingebaut
werden, hat der Auftragnehmer auf seine Kosten den
Gütenachweis zu erbringen. Der Auftraggeber ist
berechtigt, die Verwendung nicht normengerechter oder
ungeeignet erscheinender Materialien abzulehnen. Der
Auftraggeber ist in begründeten Fällen berechtigt,
Materialproben zu entnehmen und prüfen zu lassen.

B7) SCHADSTOFFE. INSBESONDERE ASBEST

Bekanntlich wurde bis in die 1990er Jahre hinein Asbest
als bevorzugter Baustoff bei Errichtung von Gebäuden
verwendet. Asbest war nicht nur als Baustoff in Beton
eingebunden. Er fand auch Verwendung
z. B. in speziellen Klebern für Fliesen oder anderen
Bodenbelägen oder in den zu verwendeten Bauteilen
selbst.

Wir gehen davon aus, dass Ihnen als Handwerksfirma zwar
grundsätzlich die abstrakte Gefahr einer
Asbestkontamination bewusst ist, möchten Sie jedoch
nochmals in Bezug auf den Umgang mit Asbest
sensibilisieren.

Bei sämtlichen Arbeiten an Asbestprodukten, wie z. B.
bohren, sägen, schneiden oder herausreißen, können
Asbestfasern freigesetzt werden, die, bei ungesichertem
Umgang, im schlimmsten Falle zu einer schweren
Lungenerkrankung der tätigen Personen, also auch Ihren
Mitarbeitern, führen können.

Aus diesem Grunde hat der Gesetzgeber auch gemäß TRGS
519 (Technische Regeln für Gefahrstoffe) verfügt, dass
nur zugelassene Fachbetriebe, die über die
entsprechende Sachkunde verfügen, asbesthaltige
Materialien entfernen und entsorgen dürfen.

Bei sämtlichen Arbeiten ist daher immer kritisch zu
prüfen, ob Bauteile Asbest enthalten könnten und im
Verdachtsfall, vor Ausführung von Arbeiten, unsere
Bauleitung zu Rate zu ziehen, um mögliche
Gesundheitsgefährdungen Ihrer Mitarbeiter und unserer
Mieter zu verhindern.

*Hinweis*
C)  GEWERKESPEZIFISCHE VORBEMERKUNGEN
=======================================================
===============

Allgemein

Der Auftragnehmer hat sich vor Arbeitsbeginn über Art
und Umfang der Leistung sowie über etwaige
Schwierigkeiten zu unterrichten. Der Auftragnehmer
haftet für alle Schäden, die durch ihn oder seine
Erfüllungsgehilfen dem Auftraggeber oder Dritten bei
Gelegenheit der Ausführung des Auftrages zugefügt
werden.

Bei alle Arbeiten sind entsprechend die
DIN-/VDE-Bestimmungen, die TAB und die
Sonderbestimmungen des zuständigen EVU einzuhalten. Bei
Erstellung von Bausteckdosen/Bauanschlüssen ist
zwingend die VDE 0100 Teil 704 einzuhalten. Für die
sachgemäße Anwendung und Beachtung der
Unfallverhütungsvorschriften, der Schutz- und
Sicherheitsbestimmungen nach den gesetzlichen
Vorschriften und denen der Berufsgenossenschaft hat der
Auftragnehmer Sorge zu tragen.

Für alle Arbeiten sind Materialien der in der
Produktvorgabe aufgeführten Hersteller zu verwenden.
Sollte Material erforderlich sei, welches von den
aufgeführten Hersteller nicht hergestellt wird, so
müssen normgerechte Materialien bester Fabrikate mit
VDE- und Firmenkennzeichen verwendet werden. Material
ohne Gütezeichen darf nicht montiert werden.

Die genaue Installation ist vor Beginn der Arbeiten mit
der Bauleitung des AG abzustimmen.

Für die erforderliche Terminabsprache mit den Mietern
ist der AN selbst verantwortlich. Der AG stellt dem AN
hierzu eine Mieterliste zur Verfügung.

*Hinweis*
Die PVA wird auf einem Objekt errichtet, auf dem
aktuell das obere Geschoss aufgestockt wird.
Mit Aufstockung erhält das Objekt ein Flachdach mit
Folieneindeckung und einer Dachneigung von ca. 3,5°.
Bei Planung der Anlage sind Dachaufbauten wie
Stranglüfter, Sekuranten, Dachausstiegsluke, etc. zu
berücksichtigen. Die Dachlast von 20kg/m² darf nicht
überschritten werden.
Der Wechselrichter sowie die Zähleranlage sind im
Keller des Objektes zu installieren. Die
Leitungsführung der Strings erfolgt über ein bauseits
gestelltes Fallrohr. Während der Montage steht ein
bauseits gestelltes Gerüst zur Verfügung.
Bei Planung und Kakulation der Anlage ist zu
berücksichtigen, das 20 Stck. bauseitige Module zu
montieren sind.
Die PVA ist anhand dieses LV's anzubieten. Anders
ausgeführte LV's werden nicht berücksichtigt.

#### Abschnitt 01.01 Baustelleneinrichtung

**01.01.0010 Baustelleneinrichtung**
*** Bedarfsposition mit GB
Für z.B. An- & Abfahrten, Sicherheitsunterweisung,
Müllentsorgung,
Hubzeug, Kran, Aufzug, etc..
Menge: 1,000 Stk

#### Abschnitt 01.02 Module, Montagekonstruktion

**01.02.0010 Solarmodul DMEGC DM450M10RT-B54HBW**
*** Bedarfsposition mit GB
Solarmodul DMEGC DM450M10RT-B54HBW (N-Type)
bifaciales Glas-Glas Modul

Bifaciales Glas-Glas Solarmodul (topcon)
Nennleistung: 450 Wp
Rahmen: eloxiertes Aluminium, schwarz
Stecker: MC4-EVO 2A
1500V DC (IEC)
Abmessungen: 1762 x 1.134 x 30mm
Gewicht: 24,5 kg
Produktgarantie des Herstellers: 25 Jahre
Leistungsgarantie des Herstellers: 30 Jahre, mit einer
garantierten
Mindestleistung von max.
87,4% nach 30 Betriebsjahren
inklusive unabhängige Rückversicherung der Garantien
über Munich RE

liefern und betriebsfertig montieren oder
Alternativprodukt
Menge: 88,000 St

**01.02.0020 Bauseitige Solarmodule**
*** Bedarfsposition mit GB
Bauseitige Solarmodule montieren und in die PVA
einbinden.
Die Module sind an ca. 6 km entfernten Objekten
abzuholen. Die Kosten hierzu sind in die Pos.
einzukalkulieren.
Menge: 20,000 St

**01.02.0030 Montagesystem - Flachdach Ost - West Aufständerung**
*** Bedarfsposition mit GB
Montagesystem zur Ost-West Aufständerung auf
Flachdächern

13° Aufständerungswinkel
Kreuzschienenenverband
Randabstände von 0,5 m möglich
Klemmung der Module an den Rahmenbohrungen
Individuelle Anpassung an die Dachgegebenheiten

Entsprechend der Modulanzahl liefern und betriebsfertig
montieren.
Menge: 104,000 St

**01.02.0040 Wechselrichter Huawei SUN2000-40KTL-M3**
*** Bedarfsposition mit GB
Wechselrichter Huawei SUN2000-40KTL-M3

Nennleistung: 40.000 W
Scheinleistung: 44.000
Anzahl MPP Tracker: 4
Anzahl Eingänge: 8
Max. Spannung: 200~1.000V
Herstellergarantie: 5 Jahre
Anzeige: LED
Abmessungen: 640 x 530 x 270 mm
Gewicht: 43 kg
Schutzart: IP66

liefern und betriebsfertig montieren oder
Alternativprodukt
Menge: 1,000 St

**01.02.0050 DC-Installationsmaterial**
*** Bedarfsposition mit GB
DC Installationsmaterial
Gleichstromkabel doppelt isoliert VDE geprüft und TÜV
zertifiziert,
MC-Stecker, verzinkte Kabelrinne inkl. Deckel und
Standfüße,
Kabelleiter bei Höhenunterschieden von >3m
(Zugentlastung)
Kantenschutz, UV-beständiges Kunststoffwellrohr
Aluminiumsteckrohre inkl. Verbinder und Muffen
Kabelbühne innerhalb von Gebäuden inkl. Wandbefestigung
Erdungskabel NYY-J 1 x 16 mm²,
Einspeiseleitung vom Wechselrichter zur Unterverteilung
Sonstiges Kleinmaterial
DC-Leitung inkl. Schutzrohr 900m

liefern, die Abrechnung erfolgt pauschal
Menge: 1,000 psch

**01.02.0060 DC-Installation**
*** Bedarfsposition mit GB
DC-Installation der Photovoltaikanlage
die Abrechnung erfolgt pauschal
Menge: 1,000 psch

#### Abschnitt 01.03 Netzanschluss PVA

**01.03.0010 Zählerwandlerschrank P.S.E. 700x630**
*** Bedarfsposition mit GB
Zählerwandlerschrank P.S.E. 700x630
Typ: ZWS 700 x 630
Maße ( H x B x T ): 700 x 630 x 230 mm
Material: schlagfestes Polystyrol
Ausbau: bis 250 A,
4/5-pol. Ausführung ( durch Einlegebrücke vor Ort )
wählbar mit separatem Zähler- und Wandlerabteil,
IP 54, Schranktür mit Sichtfenster für Zählerablesung
ist herausnehmbar,
Türanschlag vor Ort von Links- auf Rechtsanschlag
wechselbar,
Vierkantverschluss mit plombierbarer Abdeckung.

liefern und betriebsfertig montieren
Menge: 1,000 St

**01.03.0020 Zählerwechselplatte**
*** Bedarfsposition mit GB
Zählerwechselplatte
zum beschriebenen Zählerwandlerschrank liefern und
betriebsfertig montieren
Menge: 1,000 St

**01.03.0030 Zähler-/Wandlermontage**
*** Bedarfsposition mit GB
Zähler-/Wandlermontage
Der Zähler und der Wandlersatz wird bauseits durch
einen externen Messstellenbeteriber zur Verfügung
gestellt.
Inhalt dieser Position ist die Montage des Zählers und
des Wandlersatzes sowie die Abstimmumg mit dem externen
Messstellenbetreiber.
Der AG stellt entsprechendde Kontaktinformationen zur
Verfügung.
Menge: 1,000 psch

**01.03.0040 PV-Verteilerschrank**
*** Bedarfsposition mit GB
PV-Verteilerschrank
inklusive Sammelschienensystem,
Sicherungs-Last-Trenner, Sicherungseinsätze,
AC-Verteiler,
zum Anschluss der Wechselrichter, APZ Feld

liefern und betriebsfertig montieren
Menge: 1,000 St

**01.03.0050 NAS80 - zentraler NA-Schutz**
*** Bedarfsposition mit GB
NAS80 - zentraler NA-Schutz gem. VDE AR-N-4105
als Motorschalter in 1-Fehler-Sicherer Ausführung inkl.
NA-Schutz-Relais
Ziehl UFR 1001e
Bemessungsleitung 55 kVA
Betriebsspannung 230/400V
Bemessungsstrom AC-1 80A
Schütz 2 x DILMP80(RAC240)
Öffnungszeit 40ms
zul. Umgebungstemperatur -20...+40°C
max. Anschlussquerschnitt 50mm²

liefern und betriebsfertig montieren
Menge: 1,000 St

**01.03.0060 NYM-J 5x25mm²**
*** Bedarfsposition mit GB
NYM-J 5x25mm², inkl. beidseitigem Anschluss, liefern
und montieren
Menge: 15,000 m

**01.03.0070 AC-Installation der Photovoltaikanlage**
*** Bedarfsposition mit GB
AC-Installation der Photovoltaikanlage
Installation der gennanten MAterialaien, Abrechnung
pschl.
Menge: 1,000 psch

**01.03.0080 Installationsmaterial AC**
*** Bedarfsposition mit GB
Installationsmaterial AC
wie Kabeltrassen, Wandhalter/-ausleger, Alurohr,
Einspeiseleitung vom
Wechselrichter zum Zählerschrank, Verdrahtungsmaterial,
Sicherungseinsätze, Rohrkabelschuhe, Schrumpfschlauch
und sonstiges
Kleinmaterial liefern
Menge: 1,000 psch

#### Abschnitt 01.04 Einspeisemanagement und Datenkommunikation

**01.04.0010 Rundsteuerempfänger**
*** Bedarfsposition mit GB
Rundsteuerempfänger für EEG-Anlagen mit separatem
Gehäuse
gemäß Vorgabe des Netzbetreibers für PVA > 30 kWp
liefern und betriebsfertig montieren
Menge: 1,000 St

**01.04.0020 Kleinmaterial**
*** Bedarfsposition mit GB
Kleinmaterial
Kleinmaterial, Schrauben, Hutschienen,
Reihen-/Durchgangsklemmen,, Sicherungseinsätze bis 63A,
Verdrahtungsmaterial, Installationsrohr inkl.
Befestigungsmaterial, Steckverbinder, DC-Material,
DC-Leitungen, etc.
liefern und montieren
Menge: 1,000 psch

**01.04.0030 Huawei Smart Dongle-4G**
*** Bedarfsposition mit GB
Huawei Smart Dongle-4G
für Wechselrichtrer M0 Serie bis 20KTL
liefern und betriebsfertig montieren

Die SIM Karte wird bauseits gestellt!
Menge: 1,000 St

**01.04.0040 Einrichtung des Datenloggers**
*** Bedarfsposition mit GB
Techniker für Einrichtung des Datenloggers
Menge: 1,000 psch

#### Abschnitt 01.05 Blitz- und Überspannungsschutz

**01.05.0010 Überspannungsschutz AC-Typ 2**
*** Bedarfsposition mit GB
Überspannungsschutz AC-Typ 2
liefern und betriebsfertig montieren
Menge: 1,000 St

#### Abschnitt 01.06 Anträge, Abnahmen und Dokumentation

**01.06.0010 Netzanmeldung**
*** Bedarfsposition mit GB
Netzanmeldung
Abstimmung mit dem örtlichen Netzbetreiber zur
Netzanbindung der
PV-Anlage ins Niederspannungsnetz, Abnahme der Anlage
und Durchführung
der Netzanbindung in Verbindung mit dem Netzbetreiber.
Inbetriebnahmeprotokoll erstellen.
Menge: 1,000 St

**01.06.0020 Dokumentation**
*** Bedarfsposition mit GB
Dokumentation gem. RAL GZ966
Datenblätter, Revisionspläne, Flashdaten, etc. in
elektronischer Form,herstellen und  an den AG übergeben
Menge: 1,000 psch

**01.06.0030 Einführung und sicherheitstechnische Unterweisung**
*** Bedarfsposition mit GB
Einführung und sicherheitstechnische Unterweisung
Einweisung des AG in die Anlage sowie
sicherheitstechnische Unterweisung.
Menge: 1,000 psch

**01.06.0040 Inbetriebnahmeprüfungen gem. VDE 0126-23**
*** Bedarfsposition mit GB
Menge: 1,000 psch

USt %: 19,00
